# Reparação não estrutural de betão, com argamassa à base de cimento, modificada com polímeros

- Propriedade do ficheiro: CYPE INGENIEROS, S.A.
- Formato: FIEBDC-3/2002
- Moeda: EUR
- Custos indirectos: 3.00 %
- IVA: 23.00 %

## E Estruturas

### EH Betão armado

#### EHY Reparações

**EHY028** m² Reparação não estrutural de betão, com argamassa à base de cimento, modificada com polímeros.
Aplicação manual de argamassa tixotrópica, composta por cimentos especiais, inertes seleccionados, fibras e resinas sintéticas, modificada com polímeros, reforçada com fibras, resistente aos sulfatos, de retracção compensada, Propam Repar Techno 20 "PROPAMSA", com uma resistência à compressão aos 28 dias maior ou igual a 15 N/mm², classe R2, tipo PCC, segundo NP EN 1504-3, Euroclasse A1 de reacção ao fogo, segundo NP EN 13501-1, em camada de 20 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09reo020a | kg | Argamassa tixotrópica, composta por cimentos especiais, inertes seleccionados, fibras e resinas sintéticas, modificada com polímeros, reforçada com fibras, resistente aos sulfatos, de retracção compensada, Propam Repar Techno 20 "PROPAMSA", com uma resistência à compressão aos 28 dias maior ou igual a 15 N/mm², classe R2, tipo PCC, segundo NP EN 1504-3, Euroclasse A1 de reacção ao fogo, segundo NP EN 13501-1, para reparação não estrutural do betão. (material) | 32.000 | 0.97 | 31.04 |
| mt08aaa010a | m³ | Água. (material) | 0.004 | 1.50 | 0.01 |
| mo020 | h | Oficial de 1ª construção. (mão de obra) | 0.528 | 22.68 | 11.98 |
| mo113 | h | Operário não qualificado construção. (mão de obra) | 0.528 | 21.45 | 11.33 |
| % | % | Custos directos complementares | 2 % | 54.36 | 1.09 |
|  |  | Custos directos |  |  | 55.45 |
