# Pintura com tinta anti-carbonatação

- Propriedade do ficheiro: CYPE INGENIEROS, S.A.
- Formato: FIEBDC-3/2002
- Moeda: EUR
- Custos indirectos: 3.00 %
- IVA: 23.00 %

## R Revestimentos

### RL Tratamentos superficiais de protecção

#### RLB Anti-carbonatação

**RLB010** m² Pintura com tinta anti-carbonatação.
Aplicação manual de duas demãos de tinta para interior e exterior, Betopaint "PROPAMSA", à base de copolímeros acrílicos em emulsão aquosa, cor branca, acabamento mate, textura lisa, (rendimento: 0,3 l/m² cada demão), para a protecção do betão ou argamassa contra a carbonatação e ambientes agressivos.
Inclui: Limpeza da superfície suporte. Aplicação de uma demão de primário e uma demão de acabamento.
Critério de medição de projecto: Superfície medida segundo documentação gráfica de Projecto.
Critério de medição de obra: Medir-se-á a superfície realmente executada segundo especificações de Projecto.

| Código | Un | Descrição | Rendimento | Preço | Importância |
|---|---|---|---|---|---|
| mt27tso030a | l | Tinta para interior e exterior, Betopaint "PROPAMSA", à base de copolímeros acrílicos em emulsão aquosa, cor branca, acabamento mate, textura lisa, permeável ao vapor de água e resistente aos raios UV, para a protecção de betão ou argamassa, contra a carbonatação e ambientes agressivos contaminados, segundo NP EN 1504-2. (material) | 0.600 | 3.77 | 2.26 |
| mo038 | h | Oficial de 1ª pintor. (mão de obra) | 0.165 | 22.68 | 3.74 |
| mo076 | h | Ajudante de pintor. (mão de obra) | 0.165 | 22.13 | 3.65 |
| % | % | Custos directos complementares | 2 % | 9.65 | 0.19 |
|  |  | Custos directos |  |  | 9.84 |
