# Ponte de aderência entre argamassa de reparação e betão existente, e protector de armaduras de aço, à base de cimento

- Propriedade do ficheiro: CYPE Ingenieros S.A.
- Formato: FIEBDC-3/2016
- Programa: Gerador de preços para construção civil. CYPE Ingenieros, S.A.
- Data: 03/07/2024
- Moeda: EUR
- Custos indirectos: 3 %
- IVA: 23 %

## E Estruturas

### EH Betão armado

#### EHO Protecções

**EHO010** m² Ponte de aderência entre argamassa de reparação e betão existente, e protector de armaduras de aço, à base de cimento.
Aplicação manual de primário, Betoprim "PROPAMSA", à base de cimento, areia de quartzo, inibidores de corrosão e resinas acrílicas, garantindo a aderência entre ambos, (rendimento: 1 kg/m²).
Critérios considerados na determinação do preço da unidade de obra: O preço não inclui a argamassa de reparação.
Inclui: Humedecimento da superfície suporte. Preparação da mistura. Aplicação do produto. Cura.
Critério de medição de projecto: Superfície medida segundo documentação gráfica de Projecto.
Critério de medição de obra: Medir-se-á a superfície realmente executada segundo especificações de Projecto.

| Código | Un | Descrição | Rendimento | Preço | Importância |
|---|---|---|---|---|---|
| mt09reo001a | kg | Primário, Betoprim "PROPAMSA", à base de cimento, areia de quartzo, inibidores de corrosão e resinas acrílicas, para a protecção e passivação de armaduras de aço, e como ponte de aderência entre argamassas de reparação e betão existente, segundo NP EN 1504-7. (material) | 1 | 6.38 | 6.380 |
| mo112 | h | Operário especializado construção. (mão de obra) | 0.123 | 21.98 | 2.704 |
| % | % | Custos directos complementares | 2 % | 9.084 | 0.182 |
|  |  | Custos directos |  |  | 9.266 |
