# Reparação não estrutural de betão, com argamassa de presa rápida à base de cimento, modificada com polímeros

- Propriedade do ficheiro: CYPE Ingenieros S.A.
- Formato: FIEBDC-3/2016
- Programa: Gerador de preços para construção civil. CYPE Ingenieros, S.A.
- Data: 03/07/2024
- Moeda: EUR
- Custos indirectos: 3 %
- IVA: 23 %

## E Estruturas

### EH Betão armado

#### EHY Reparações

**EHY029** m² Reparação não estrutural de betão, com argamassa de presa rápida à base de cimento, modificada com polímeros.
Aplicação manual de argamassa tixotrópica, de presa rápida (10 minutos), composta por cimentos de alta resistência, inertes seleccionados e aditivos especiais, modificada com polímeros, reforçada com fibras, resistente aos sulfatos, de retracção compensada, Propam Repar 20R "PROPAMSA", com uma resistência à compressão aos 28 dias maior ou igual a 15 N/mm², classe R2, tipo PCC, segundo NP EN 1504-3, Euroclasse A1 de reacção ao fogo, segundo NP EN 13501-1, em camada de 10 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09reo030a | kg | Argamassa tixotrópica, de presa rápida (10 minutos), composta por cimentos de alta resistência, inertes seleccionados e aditivos especiais, modificada com polímeros, reforçada com fibras, resistente aos sulfatos, de retracção compensada, Propam Repar 20R "PROPAMSA", com uma resistência à compressão aos 28 dias maior ou igual a 15 N/mm², classe R2, tipo PCC, segundo NP EN 1504-3, Euroclasse A1 de reacção ao fogo, segundo NP EN 13501-1, para reparação não estrutural do betão. (material) | 18 | 0.54 | 9.720 |
| mo020 | h | Oficial de 1ª construção. (mão de obra) | 0.517 | 22.68 | 11.726 |
| mo113 | h | Operário não qualificado construção. (mão de obra) | 0.517 | 21.45 | 11.090 |
| % | % | Custos directos complementares | 2 % | 32.536 | 0.651 |
|  |  | Custos directos |  |  | 33.187 |

Resíduos:
- colocação: mt09reo030a; factor de resíduo 0.0063

## Recursos

**mt09reo030a** kg Argamassa tixotrópica
Dados técnicos: Custo energético 8.234 MJ; Emissão de CO2 0.514 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
